# SR Floor 2200 - Einstreubelag
Leistungsbeschreibung (GAEB 90, DA81)
Währung: EUR

## SR Floor 2200 - Einstreubelag
Datum: 05.03.25

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**1 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Menge: 0,000 m²

**2 Vorbehandlung mit geeigneten Mitteln, vorzugsw. mittels Strahlen**
Untergrundvorbehandlung mit geeigneten
Mitteln, vorzugsweise mittels
Stahlkugelstrahlverfahren, zur Erzielung
eines tragfähigen, sauberen und
tragfähigen Untergrundes, frei von
haftungsmindernden Schichten.
Mittels Industriestaubsauger ist der
Untergrund staubfrei herzustellen. Der
Untergrund muss nach der
Untergrundvorbehandlung zur Beschichtung
geeignet sein.
Menge: 0,000 m²

**3 Risse mechanisch aufweiten**
Einschneiden und Aufweiten von Rissen
entlang des Rissverlaufes mittels
Trennscheibe in einer Schnitttiefe von
mind. 2-3 cm. Mittels
Industriestaubsauger ist der Rissverlauf
staubfrei herzustellen.
Menge: 0,000 m

**4 Rissanierung mit einem 2K EP Sanierungsset**
Einschneiden und Aufweiten bzw. Begrenzen von
Rissenentlang des Rissverlaufes. Kraftschlüssige
Rissverfüllung nach Herstellerrichtlinien
einbringen.
Untergrundfeuchte im Zementestrich bis 6% (CM)

Verbrauch:
ca. 1,1 kg/dm■  Remmers Epoxy CF 100 <6089>
evtl. ca. 1,0 kg/m²  Remmers Quarz 03/08 DF <4406>
Menge: 0,000 m

**5 Entfernen von Hohlstellen - Senkrechter Einschnitt um Fehlstellen**
Markieren von Fehl- und Hohlstellen und
durch Einschneiden begrenzen.
Anschließend alle zweifelhaft
erscheindenden Teil bis zum tragfähigen
Untergrund entfernen. Die Schadstellenränder
sind senkrecht einzuschneiden. Mittels
Industriestaubsauger ist der Untergrund
staubfrei herzustllen.

Die Entsorgung des anfallenden
Bauschutts ist mit einzukalkulieren.
Menge: 0,000 m²

**6 Hohlkehle mit einem 2K EP Bindemittel u. Sieblinie 1:8**
In allen innenliegenden Kanten sind Dreieckskehlen
(5 x 5 cm) einzubauen. Zunächst werden die
Haftflächen mit Remmers Epoxy MT 100, einem
transparenten, mechanisch hoch belastbaren,
schnellreagierenden, untergrundtoleranten,
zweikomponentigen Epoxydharz unter Zugabe
von bis zu 3 % Remmers ADD TX Neu grundiert.

In die noch frische Grundierung wird ein Mörtel
bestehend aus 1 Gewichtsteil Remmers Epoxy
MT 100 und 8 Gewichsteilen Remmers SelectMix 0/10,
einer Füllstoffmischung aus verschiendenen,
naturbelassenen Füllstoffen, eingebracht und
mittels geeigneter Kelle in der entsprechenden
Form abgezogen und geglättet.

Verbrauch:
ca. 0,2 kg/lfd. m Remmers Epoxy MT 100 zum Grundieren
ca. 0,25 kg/lfd. m Remmers Epoxy MT 100
ca. 1,60 kg/lfd.m Remmers Selectmix 0/10
anteilmäßig -  je nach Bedarf:
Remmers ADD TX Neu <0949>
(je nach Anwendung und Bindemittelbasis ca. 0,3 - 3 M-%
bezogen auf das Bindemittel)
Menge: 0,000 m²

**7 Hohlkehle mit einem 2K EP Bindemittel u. Sieblinie 1:8, abgestellt**
*** Bedarfsposition ohne GB
In allen innenliegenden Kanten sind Dreieckskehlen
(5 x 5 cm) einzubauen. Zunächst werden die
Haftflächen mit Remmers Epoxy MT 100, einem
transparenten, untergrundtoleranten, mechanisch
hoch belastbaren, schnell reagierenden,
zweikomponentigen Epoxydharz unter Zugabe von bis
zu 3 % Remmers ADD TX Neu
grundiert.

In die noch frische Grundierung wird ein Mörtel
bestehend aus 1 Gewichtsteil Remmers Epoxy
MT 100 und 10 Gewichtsteilen Remmers SelectMix
0/10,einer Füllstoffmischung aus verschiendenen,
naturbelassenen Füllstoffen, eingebracht und
mittels geeigneter Kelle in der entsprechenden
Form abgezogen und geglättet.

Verbrauch:
ca. 0,2 kg/lfd. m Remmers Epoxy MT 100 <0936> zum
Grundieren
mind. 0,25 kg/lfd. m Remmers Epoxy MT 100 <0936>
anteilmäßig -  je nach Bedarf:
Remmers ADD TX Neu <0949>
(je nach Anwendung und Bindemittelbasis ca. 0,3 - 3 M-%
bezogen auf das Bindemittel)
ca. 2,0 kg/lfd. m Remmers Selectmix 0/10 <6750>
Verbrauch:
ca. 0,02 kg/m Remmers Unterwasserprimer <7450>
mind. 100 ml/m Remmers Multisil NUW  <7525>
bei 1 cm² Fugenquerschnitt
(Farbe nach Wahl des AG)
Menge: 0,000 lfm

**8 Grundieren mit Epoxy MT 100**
Grundieren der vorbereiteten, sauberen
und saugfähigen Beton bzw. Estrichflächen
bis zur Sättigung mit Epoxy MT 100,
einem lösemittelfreien, transparenten,
mechanisch belastbaren, niedrigviskosen,
zweikomponentigen Epoxydharz. Das Material
wird in geeigneter Weise, z. B. mit einem
Gummischieber auf der Fläche verteilt und
sofort im Anschluss mit einem
Farbroller sorgfältig in den Untergrund
eingearbeitet. Nach entsprechender Liegezeit
(temperaturabhängig) wird die noch
frische Schicht gezielt abgestreut mit
Remmers Quarz 03/08. Nach
Erhärten wird der nicht eingebundene
Quarzsandüberschuss entfernt.

Hinweis:
Bei starkem Gefälle ist dem Grundiermaterial
bis zu _____ % ADD TX Neu zuzugeben.

Verbrauch:
mind. 0,40 kg/m² Remmers Epoxy MT 100 <0936>
evtl. anteilmäßig -  je nach Bedarf:
Remmers ADD TX Neu <0949>
(je nach Anwendung und Bindemittelbasis ca. 0,3 - 3 M-%
bezogen auf das Bindemittel)
evtl. 0,5 - 1,0 kg/m² Quarzsand 03/08 <4406>
Menge: 0,000 m²

**9 Basisschicht**
Beschichten der vorbereiteten Flächen in
zwei Arbeitsgängen, nach klebfreiem
Erhärten der vorangegangenen Schicht,
mit Epoxy Primer PF, einem lösemittelfreien,
mechanisch belastbaren, 2-komponentigen
Epoxydharz unter Zugabe von bis zu 3 % ADD TX Neu
Stellmittel (temperaturabhängig). Das
Material wird in geeigneter Weise, z. B.
Mit einem gezahnten Gummischieber oder
Zahnkelle auf der Fläche verteilt und
sofort im Anschluss mit einem
Porosenroller gleichmäßig strukturiert.
Nach entsprechender Liegezeit wird jede
noch frische Schicht vollsatt abgestreut
mit Quarzsandeinstreuung 0,3 bis 0,8 mm.
Nach Erhärten wird der nichteingebundene
Quarzsandüberschuss entfernt. Die zweite Schicht
erfolgt
nach klebfreiem Erhärten der vorangegangenen Schicht.

Hinweis: Bei hoher Frequentierung oder steilen
Rampen sind gröbere Quarzsande oder Hartkorneinstreuungen zu verwenden!

Verbrauch:
mind. 0,80 kg/m² Remmers Primer PF <1224>
ca. 0,30 kg/m² Remmers Selectmix 01/03 <4405>
evtl. anteilmäßig -  je nach Bedarf:
Remmers ADD TX Neu <0949>
(je nach Anwendung und Bindemittelbasis ca. 0,3 - 3 M-%
bezogen auf das Bindemittel)
Menge: 0,000 m²

**10 Quarz 07/12 - Abstreuung**
Nach entsprechender Liegezeit
(temperaturabhängig) wird die noch
frische Schicht vollsatt abgestreut mit
Remmers Quarz 07/12 DF. Nach Erhärten
wird der nicht eingebundene
Überschuss mittels hartem Besen
entfernt.

Verbrauch:
ca. 3,0 kg/m² Remmers Quarz 07/12 DF <4407>
Menge: 0,000 m²

**11 Basisschicht**
Beschichten der vorbereiteten Flächen in
zwei Arbeitsgängen, nach klebfreiem
Erhärten der vorangegangenen Schicht,
mit Epoxy Primer PF, einem lösemittelfreien,
mechanisch belastbaren, 2-komponentigen
Epoxydharz unter Zugabe von bis zu 3 % ADD TX Neu
Stellmittel (temperaturabhängig). Das
Material wird in geeigneter Weise, z. B.
Mit einem gezahnten Gummischieber oder
Zahnkelle auf der Fläche verteilt und
sofort im Anschluss mit einem
Porosenroller gleichmäßig strukturiert.
Nach entsprechender Liegezeit wird jede
noch frische Schicht vollsatt abgestreut
mit Quarzsandeinstreuung 0,3 bis 0,8 mm.
Nach Erhärten wird der nichteingebundene
Quarzsandüberschuss entfernt. Die zweite Schicht
erfolgt
nach klebfreiem Erhärten der vorangegangenen Schicht.

Hinweis: Bei hoher Frequentierung oder steilen
Rampen sind gröbere Quarzsande oder Hartkorneinstreuungen zu verwenden!

Verbrauch:
mind. 0,80 kg/m² Remmers Primer PF <1224>
ca. 0,30 kg/m² Remmers Selectmix 01/03 <4405>
evtl. anteilmäßig -  je nach Bedarf:
Remmers ADD TX Neu <0949>
(je nach Anwendung und Bindemittelbasis ca. 0,3 - 3 M-%
bezogen auf das Bindemittel)
Menge: 0,000 m²

**12 Quarz 07/12 - Abstreuung**
Nach entsprechender Liegezeit
(temperaturabhängig) wird die noch
frische Schicht vollsatt abgestreut mit
Remmers Quarz 07/12 DF. Nach Erhärten
wird der nicht eingebundene
Überschuss mittels hartem Besen
entfernt.

Verbrauch:
ca. 3,0 kg/m² Remmers Quarz 07/12 DF <4407>
Menge: 0,000 m²

**13 Kopfversiegelung mit einem pigm. 2K EP Bindemittel auf QS07/12**
Versiegeln der abgestreuten Basisschicht mit
Epoxy Color Top, einem lösemittelfreien, pigmentierten,

chemisch widerstandsfähigen, zweikomponentigen
Epoxydharz für mechanisch stark beanspruchte
Flächen.

Das Material wird in geeigneter Weise, z. B. mit
einem Gummischieber stramm über die
herausstehenden Quarzsandspitzen abgezogen und
sofort im Anschluss mit einem Farbroller
sorgfältig nachgerollt.

Verbrauch:
ca. 0,90-1,10kg/m² Remmers Epoxy Color Top <6190-6192>
(in Abhängigkeit der Einstreuung)
Menge: 0,000 m²
